# Transformador de corriente de perfil estrecho TC6 020 100A, referencia M72032. de Circutor

- Propiedad del archivo: CONSTRUNARIO
- Formato: FIEBDC-3/2012
- Programa: Construnario Versión 3.51
- Fecha de los precios: 29/01/2024
- Divisa: EUR

**M72032** u Transformador de corriente de perfil estrecho TC6 020 100A, referencia M72032. de Circutor
Precio: 264.97
Transformador de corriente de perfil estrecho con convertidor incorporado de salida ...2 mA. Pletina 40 x 10 mm. Código EAN: 8433059026387
