# Transformateur TC8 020 500A

- Propriété du fichier: CONSTRUNARIO
- Format: FIEBDC-3/2012
- Logiciel: Construnario Versión 3.51
- Date des prix: 29/01/2024
- Devise: EUR

**M72051** u Transformateur TC8 020 500A
Prix: 306.28
Auto-alimentation : aucune alimentation auxiliaire nécessaire Courant du primaire allant de 50 à 1 500 Aca selon le modèle Courant du secondaire de 0...20 mA Diamètre intérieur allant de 28 à 44 mm selon le modèle Dimensions de la plaque allant de 40 x 10 mm à 60 x 12 mm Código EAN: 8433059026417
