# Transformer TC5 420 5A

- Owner of the file: CONSTRUNARIO
- Format: FIEBDC-3/2012
- Program: Construnario Versión 3.51
- Date of prices: 29/01/2024
- Currency: EUR

**M72112** u Transformer TC5 420 5A
Price: 20168
Needs an output power supply of 7.5...36 V dc Primary current: from 5 to 1500 A ac, depending on the type Secondary current: 4..20 mA Internal diameter: from 20 to 44 mm, depending on the type Busbar dimensions: from 25 x 5 mm to 60 x 12 mm Código EAN: 8433059026424
