# Transformador de corriente de perfil estrecho con convertidor TC5 420 20A, referencia M72114. de Circutor

- Propiedad del archivo: CONSTRUNARIO
- Formato: FIEBDC-3/2012
- Programa: Construnario Versión 3.51
- Fecha de los precios: 29/01/2024
- Divisa: EUR

**M72114** u Transformador de corriente de perfil estrecho con convertidor TC5 420 20A, referencia M72114. de Circutor
Precio: 212.51
Transformador de corriente de perfil estrecho con convertidor incorporado de salida 4...2 mA. Pletina 25 x 5 mm. Necesita alimentación de salida de 7,5...36 V c.c. Corriente de primario desde 5 hasta 1500 A c.a., según tipo Corriente de secundario de 4..20 mA. Diámetro interior desde 20 hasta 44 mm, según tipo Dimensión pletina desde 25 x 5 mm hasta 60 x 12 mm Código EAN: 8433059026448
