# Transformateur TC5 420 20A

- Propriété du fichier: CONSTRUNARIO
- Format: FIEBDC-3/2012
- Logiciel: Construnario Versión 3.51
- Date des prix: 29/01/2024
- Devise: EUR

**M72114** u Transformateur TC5 420 20A
Prix: 201.68
Alimentation de sortie de 7,5...36 Vcc nécessaire Courant du primaire allant de 5 à 1 500 Aca selon le modèle Courant du secondaire de 4...20 mA Diamètre intérieur allant de 20 à 44 mm selon le modèle Dimensions de la plaque allant de 25 x 5 mm à 60 x 12 mm Código EAN: 8433059026448
