# Voltage transformer VT4811 480V/110V

- Propiedad del archivo: CONSTRUNARIO
- Formato: FIEBDC-3/2012
- Programa: Construnario Versión 3.51
- Fecha de los precios: 29/01/2024
- Divisa: EUR

**M72341** u Voltage transformer VT4811 480V/110V
Precio: 19519
Accuracy class 1 Power 25 V·A Código EAN: 8433059091392
