# Transformador de tensión, referencia VT4823 480V/230V de Circutor

- Propiedad del archivo: CONSTRUNARIO
- Formato: FIEBDC-3/2012
- Programa: Construnario Versión 3.51
- Fecha de los precios: 29/01/2024
- Divisa: EUR

**M72342** u Transformador de tensión, referencia VT4823 480V/230V de Circutor
Precio: 205.67
Transformadores de tensión para medida. Precisión Clase 1. Potencia 25 VA. Código EAN: 8433059295912
