# Transformateur de tension VT7023 700V/110V

- Propiedad del archivo: CONSTRUNARIO
- Formato: FIEBDC-3/2012
- Programa: Construnario Versión 3.51
- Fecha de los precios: 29/01/2024
- Divisa: EUR

**M72381** u Transformateur de tension VT7023 700V/110V
Precio: 242.36
Classe de précision 1 Puissance 25 VA Código EAN: 8433059026523
