# Transformador eficiente monofásico MC1-15-75, referencia M73112. de Circutor

- Propiedad del archivo: CONSTRUNARIO
- Formato: FIEBDC-3/2012
- Programa: Construnario Versión 3.51
- Fecha de los precios: 29/01/2024
- Divisa: EUR

**M73112** u Transformador eficiente monofásico MC1-15-75, referencia M73112. de Circutor
Precio: 38.70
MC1-15-75, Transformador Eficiente monofásico. Clase 0,5 potencia 0,25VA Gama de transformadores de 150 a 1500 A Secundario 250 mA 3 rangos en un mismo transformador Compatible con la gama de productos MC de CIRCUTOR Código EAN: 8433059266899
