# MC1-15-76 - Transformer

- Owner of the file: CONSTRUNARIO
- Format: FIEBDC-3/2012
- Program: Construnario Versión 3.51
- Date of prices: 29/01/2024
- Currency: EUR

**M73112** u MC1-15-76 - Transformer
Price: 3673
Transformer range from 150 to 1,500 A Secondary 250 mA Three ranges in the same transformer. Compatible with the MC product range from CIRCUTOR. Código EAN: 8433059266899
