# MC1-15-75 - Transformateurs efficients monophasés à triple échelle

- Propiedad del archivo: CONSTRUNARIO
- Formato: FIEBDC-3/2012
- Programa: Construnario Versión 3.51
- Fecha de los precios: 29/01/2024
- Divisa: EUR

**M73112** u MC1-15-75 - Transformateurs efficients monophasés à triple échelle
Precio: 36.73
Gamme de transformateurs allant de 150 à 1 500 A Secondaire 250 mA 3 plages sur un même transformateur Compatible avec la gamme de produits MC de CIRCUTOR Código EAN: 8433059266899
