# Transformador de corriente MC1-20-150/200/250 A, referencia M73113. de Circutor

- Propiedad del archivo: CONSTRUNARIO
- Formato: FIEBDC-3/2012
- Programa: Construnario Versión 3.51
- Fecha de los precios: 29/01/2024
- Divisa: EUR

**M73113** u Transformador de corriente MC1-20-150/200/250 A, referencia M73113. de Circutor
Precio: 51.96
Transformador eficiente de 150/200/250 A de diámetro 20 mm. Aplicación en instalaciones que permitan parar el suministro para instalar los transformadores. Muy útiles para instalar donde no se sepa exactamente el rango de corriente nominal. Cada transformador tiene 3 rangos de relación cambiando un cable de conexión y la relación escogida en el equipo de medida. Código EAN: 8433059084059 Código EAN: 8433059084059
