# Transformador de corriente MC1-55-500/1000/1500 A, referencia M73115. de Circutor

- Propiedad del archivo: CONSTRUNARIO
- Formato: FIEBDC-3/2012
- Programa: Construnario Versión 3.51
- Fecha de los precios: 29/01/2024
- Divisa: EUR

**M73115** u Transformador de corriente MC1-55-500/1000/1500 A, referencia M73115. de Circutor
Precio: 60.64
Transformador eficiente de 500/1000/1500 A de diámetro 55 mm. Aplicación en instalaciones que permitan parar el suministro para instalar los transformadores. Muy útiles para instalar donde no se sepa exactamente el rango de corriente nominal. Cada transformador tiene 3 rangos de relación cambiando un cable de conexión y la relación escogida en el equipo de medida. Código EAN: 8433059099640
