# MC1-80 1000/1500/2000 A - Transformer

- Owner of the file: CONSTRUNARIO
- Format: FIEBDC-3/2012
- Program: Construnario Versión 3.51
- Date of prices: 29/01/2024
- Currency: EUR

**M73117** u MC1-80 1000/1500/2000 A - Transformer
Price: 6310
- Transformer range from 150 to 1,500 A - Secondary 250 mA - Three ranges in the same transformer. - Compatible with the MC product range from CIRCUTOR. In installations that allow the power supply to be stopped to install transformers. Very useful to install in places where the exact nominal current range is not known. Each transformer has 3 ratio ranges by changing a connection cable and the chosen ratio in the measuring device. Código EAN: 8433059148980
