# Transformador eficiente monofásico con triple escala MC1-20-50/100/150 A, referencia M73118. de Circutor

- Propiedad del archivo: CONSTRUNARIO
- Formato: FIEBDC-3/2012
- Programa: Construnario Versión 3.51
- Fecha de los precios: 29/01/2024
- Divisa: EUR

**M73118** Transformador eficiente monofásico con triple escala MC1-20-50/100/150 A, referencia M73118. de Circutor
Precio: 51.96
MC1-20-50/100/150 A, Transformador Eficiente monofásico con triple escala. Clase 0,5 potencia 0,25VA. Gama de transformadores de 150 a 1500 A Secundario 250 mA 3 rangos en un mismo transformador Compatible con la gama de productos MC de CIRCUTOR Código EAN: 8433059209674
