# MC3 - 63 A - Transformer

- Owner of the file: CONSTRUNARIO
- Format: FIEBDC-3/2012
- Program: Construnario Versión 3.51
- Date of prices: 29/01/2024
- Currency: EUR

**M73121** u MC3 - 63 A - Transformer
Price: 6947
Current transformers specially designed to be installed above a switch - Transformer range from 63 to 250 A - Secondary 250 mA - Compatible with the MC product range from CIRCUTOR. Installation in confined spaces, utilizing the space above the circuit breakers and earth leakage protection In installations that allow the power supply to be shut down for the installation of transformers. Código EAN: 8433059084073
