# MC3 - 63 A - Transformateur

- Propriété du fichier: CONSTRUNARIO
- Format: FIEBDC-3/2012
- Logiciel: Construnario Versión 3.51
- Date des prix: 29/01/2024
- Devise: EUR

**M73121** u MC3 - 63 A - Transformateur
Prix: 69.47
Transformateurs de courant spécialement conçus pour être installés au-dessus d'un interrupteur. - Gamme de transformateurs allant de 63 à 250 A - Secondaire 250 mA - Compatible avec la gamme de produits MC de CIRCUTOR Appareil destiné aux espaces réduits (en profitant de l'espace disponible au-dessus des protections magnétothermiques ou différentielles), ainsi qu'aux installations permettant de couper l'alimentation pour procéder à l'installation des transformateurs. Código EAN: 8433059084073
