# Transformador trifásico MC3 - 250 A , referencia M73123. de Circutor

- Propiedad del archivo: CONSTRUNARIO
- Formato: FIEBDC-3/2012
- Programa: Construnario Versión 3.51
- Fecha de los precios: 29/01/2024
- Divisa: EUR

**M73123** u Transformador trifásico MC3 - 250 A , referencia M73123. de Circutor
Precio: 88.12
Transformadores de corriente especialmente diseñados para instalar encima de un interruptor Gama de transformadores de 63 a 250 A Secundario 250 mA Compatible con la gama de productos MC de CIRCUTOR Instalación en espacios reducidos, aprovechando el espacio sobre las protecciones magnetotérmicas o diferenciales En instalaciones que permitan parar el suministro para instalar los transformadores. Código EAN: 8433059093211 Código EAN: 8433059093211
