# STP-24 150/5A - Transformer

- Propiedad del archivo: CONSTRUNARIO
- Formato: FIEBDC-3/2012
- Programa: Construnario Versión 3.51
- Fecha de los precios: 29/01/2024
- Divisa: EUR

**M73325** u STP-24 150/5A - Transformer
Precio: 6844
STP-24 150/5A - Transformer Código EAN: 8433059207861
