# Transformador de corriente de núcleo partido STP-24 200/250A , referencia M7332600G0000. de Circutor

- Propiedad del archivo: CONSTRUNARIO
- Formato: FIEBDC-3/2012
- Programa: Construnario Versión 3.51
- Fecha de los precios: 29/01/2024
- Divisa: EUR

**M7332600G0000** u Transformador de corriente de núcleo partido STP-24 200/250A , referencia M7332600G0000. de Circutor
Precio: 88.05
Transformador núcleo partido 22 mm diámetro. Transformadores de corriente de núcleo abierto y dimensiones reducidas que facilitan su montaje. Este tipo de transformador facilita la instalación o desinstalación en cuadros compactos donde el poco espacio disponible hace difícil hacer mediciones de corriente. Además el hecho de ser de nucleo abierto permite hacer mediciones sin cortar el suministro eléctrico. El rango de medida de corriente va desde 100 A hasta 300 A, con un diámetro máximo de cable admisible de 24 mm. Código EAN: 8433059218751
