# STP-24 250/250 mA - Current transformers, split core, small size

- Owner of the file: CONSTRUNARIO
- Format: FIEBDC-3/2012
- Program: Construnario Versión 3.51
- Date of prices: 29/01/2024
- Currency: EUR

**M7332700G0000** u STP-24 250/250 mA - Current transformers, split core, small size
Price: 7697
Open-core current transformers with compact dimensions for easy installation. This type of transformer is very easy to install and uninstall on compact panels where the reduced space makes it difficult to take current measurements. In addition, their open-core design means that they can take measurements without having to interrupt the electric supply. The primary current measurement range is from 100 A to 300 A using different secondary outputs (.../1A, .../5A or .../250mA) with a maximum admissible cable diameter of 24 mm. Código EAN: 8433059207779
