# STP-24 300/5A - Transformateur de courant à circuit magnétique ouvrant

- Propiedad del archivo: CONSTRUNARIO
- Formato: FIEBDC-3/2012
- Programa: Construnario Versión 3.51
- Fecha de los precios: 29/01/2024
- Divisa: EUR

**M73328** u STP-24 300/5A - Transformateur de courant à circuit magnétique ouvrant
Precio: 70.07
STP-24 300/5A - Transformateur de courant à circuit magnétique ouvrant Código EAN: 8433059207885
