# STP-24 300/1A - Transformateur de courant à circuit magnétique ouvrant

- Propiedad del archivo: CONSTRUNARIO
- Formato: FIEBDC-3/2012
- Programa: Construnario Versión 3.51
- Fecha de los precios: 29/01/2024
- Divisa: EUR

**M733280010000** u STP-24 300/1A - Transformateur de courant à circuit magnétique ouvrant
Precio: 88.10
STP-24 300/1A - Transformateur de courant à circuit magnétique ouvrant Código EAN: 8433059220846
