# Transformador eficiente trifásico de núcleo abierto, referencia SC3-125 de Circutor

- Propiedad del archivo: CONSTRUNARIO
- Formato: FIEBDC-3/2012
- Programa: Construnario Versión 3.51
- Fecha de los precios: 29/01/2024
- Divisa: EUR

**M73602** u Transformador eficiente trifásico de núcleo abierto, referencia SC3-125 de Circutor
Precio: 212.41
SC3-125, Transformador Eficiente trifásico núcleo abierto. Corriente máx. (A): 125. Clase 0,5 potencia 0,1VA. Diámetro interior 15mm. Código EAN: 8433059226206
