# Transformador de corriente de núcleo partido TQ-12 2000/5, referencia M74053 de Circutor

- Propiedad del archivo: CONSTRUNARIO
- Formato: FIEBDC-3/2012
- Programa: Construnario Versión 3.51
- Fecha de los precios: 29/01/2024
- Divisa: EUR

**M74053** u Transformador de corriente de núcleo partido TQ-12 2000/5, referencia M74053 de Circutor
Precio: 404.00
La gama de transformadores TQ ha sido diseñada para facilitar la instalación mediante su núcleo partido que permite su colocación sin necesidad de interrumpir el suministro, tanto en instalaciones con cable como con pletina. Sus principales características son: Tipos desde 100 hasta 5000 A en primario Tipos codificables de secundario .../5 A , .../1 A , .../250 mA Dimensión pletina desde 20 x 30mm hasta 160 x 80 mm Transformadores certificados Accesorio para fijación en carril DIN (no disponible para TQ-12) APLICACIONES Ideal para instalaciones donde no es posible parar el suministro eléctrico para poder instalar los transformadores.
