# Transformadores de corriente en alterna TD4 150/5A, referencia M75017. de Circutor

- Propiedad del archivo: CONSTRUNARIO
- Formato: FIEBDC-3/2012
- Programa: Construnario Versión 3.51
- Fecha de los precios: 29/01/2024
- Divisa: EUR

**M75017** u Transformadores de corriente en alterna TD4 150/5A, referencia M75017. de Circutor
Precio: 19.19
Los TD son transformadores de corriente con un diseño mejorado que contempla todas las necesidades de las instalaciones actuales, los TD son versátiles en sus formas de montaje y sujeción así como la posibilidad de precintar el transformador para evitar manipulaciones. Sus principales características son: Tipo barra pasante Desde 40 A hasta 4000 A Test Report Accesorios para anclaje Carril DIN Precintables Secundarios …/5 A, …/1 A y …/250 mA (consultar disponibilidad) Diámetros des de 21 mm hasta 63 mm. Código EAN: 8433059310288 Código ETIM 8.0: EC002048
