# Transformador de corriente de alta precisión, referencia TDH10 1000/5A de Circutor

- Propiedad del archivo: CONSTRUNARIO
- Formato: FIEBDC-3/2012
- Programa: Construnario Versión 3.51
- Fecha de los precios: 29/01/2024
- Divisa: EUR

**M7707G** u Transformador de corriente de alta precisión, referencia TDH10 1000/5A de Circutor
Precio: 72.41
Transformador de corriente de alta precisión, referencia TDH10 1000/5A de Circutor Pletina (mm): 50 x 50 / 60 x 30 / 80 x 30 Diámetro interior (mm): 63 Sistema: Monofásico Clase 0,2 Potencia (VA): 3,75 Clase 0,2S Potencia (VA): 2,5 Clase 0,5S Potencia (VA): 3,75 Rango medida (A): 1000/5 Corriente de entrada: 1000A Tipo transformador: Núcleo cerrado Los TDH son transformadores de corriente de alta precisión con un diseño mejorado que contempla todas las necesidades de las instalaciones actuales, los TDH son versátiles en sus formas de montaje y sujeción así como la posibilidad de precintar el transformador para evitar manipulaciones. Sus principales características son: Tipo barra pasante Desde 60 A hasta 4000 A Test Report Accesorios para anclaje Carril DIN Precintables Secundarios …/5 A, …/1 A y …/250 mA (consultar disponibilidad) Diámetros des de 20 mm hasta 63 mm. APLICACIONES Estos transformadores están pensados para convertir corrientes nominales de cualquier instalación a valores de corriente adaptadas para los equipos de medida.
