# Analizador de redes portátil trifásico KITB MYeBOX150 + 3 CPRG-500, referencia M84045 de Circutor

- Propiedad del archivo: CONSTRUNARIO
- Formato: FIEBDC-3/2012
- Programa: Construnario Versión 3.51
- Fecha de los precios: 29/01/2024
- Divisa: EUR

**M84045** u Analizador de redes portátil trifásico KITB MYeBOX150 + 3 CPRG-500, referencia M84045 de Circutor
Precio: 3693.88
MYeBOX® es una gama de analizadores portátiles configurables desde una app que realiza el análisis de los parámetros eléctricos accesibles de forma remota. MYeBOX® realiza la medida y registro de parámetros eléctricos en instalaciones monofásicas, bifásicas o trifásicas (con y sin neutro). La app se conecta al dispositivo para visualizar los datos medidos en tiempo real, configurar completamente el equipo, iniciar o detener el registro de datos, enviar los datos registrados a MYeBOX Cloud e incluso acceder a los datos de la memoria para visualizarlos de forma gráfica o en tablas. La conectividad remota permite hacer un análisis de los datos medidos sin necesidad de desplazamientos. También es posible enviarse los datos registrados a un repositorio de datos para analizarlos posteriormente en PowerVision Plus. El equipo se puede configurar localmente mediante teclado capacitivo y opciones de menú por pantalla. El modelo más avanzado, MYeBOX 1500, realiza la medida de corriente de fugas de forma simultánea, medida de parámetros de calidad de red según la norma EN 50160 y registro de transitorios. MYeBOX 150 dispone de las siguientes características y funciones: 4 entradas de medida de tensión (U1, U2, U3, Un) 4 entradas de medida de corriente (I1, I2, I3, In) Medida de los principales parámetros eléctricos. Energía consumida y generada. Medida de parámetros de calidad de red. Medida en verdadero valor eficaz (TRMS) Medida en consumo y generación (4Q) Registro de eventos de calidad en tensión según EN 61000-4-30 Registro de transitorios Registro de forma de onda asociada a los eventos de calidad y transitorios Medida según EN 61000-4-30 Alimentación independiente a la medida Registro de forma de onda cada periodo de registro Pantalla LCD Teclado capacitivo Puerto microUSB para descarga de datos Detección automática de pinzas. Identificación de fases con colores Compatible con pinzas con EEPROM Registro de eventos del sistema (EVA) Sincronización NTP Envío de alarmas por e-mail Comunicación Wi-Fi (punto de acceso/terminal) Además de estas características y funciones MYeBOX 1500 dispone también de: 1 entrada de medida de tensión Uref 1 entradas de medida de corriente de fugas 2 entradas transistor para centralizar impulsos 2 salidas transistor para alarmas Comunicación 3G Código EAN: 8433059252830
