# MYeBOX-150-3FLEXR80 - Portable power analyzer

- Owner of the file: CONSTRUNARIO
- Format: FIEBDC-3/2012
- Program: Construnario Versión 3.51
- Date of prices: 29/01/2024
- Currency: EUR

**M8404D** u MYeBOX-150-3FLEXR80 - Portable power analyzer
Price: 323957
MYeBOX® is a range of portable analyzers that can be configured from an app that analyses the accessible electrical parameters remotely. MYeBOX® measures and records the electrical parameters in single, two or three-phase installations (with and without neutral). The app is connected to the device to display the data measured in real time, to fully configure the unit, to start or stop the data recording process, to send the recorded data to MYeBOX Cloud and even to access the data in the memory to display them in graphical form or in tables. Remote connectivity allows the unit to analyse all data measured without the need to travel to the site. Data recorded by the unit can also be sent to a data repository for its subsequent analysis in PowerVision Plus. The unit can be configured locally with a capacitive keypad and with the menu options shown on the screen. The most advanced model, MYeBOX 1500, can measure the leakage current simultaneously, it can measure the network quality parameters in compliance with the EN 50160 standard and also record the transients. MYeBOX 150 has the following features and functions: 4 voltage measurement inputs (U1, U2, U3, Un) 4 current measurement inputs (I1, I2, I3, In) Measurement of the main electrical parameters Energy consumed and generated Measurement of network quality parameters True RMS measurement (TRMS) Measurement of consumption and generation (4Q) Voltage quality event log, according to EN 61000-4-30 Transients log Recording of the wave shape associated with the quality events and transients Measurement according to EN 61000-4-30 Power supply is independent of the measurement Recording of the wave shape for each recording period LCD Screen Capacitive keypad Micro-USB port to download data Automatic detection of clamps Identification of phases with colours Compatible with clamps with EEPROM Recording of system events (EVA) NTP synchronisation Sending of alarms via e-mail Wi-Fi communications (access point/terminal) In addition to these features and functions, MYeBOX 1500 also features: 1 voltage measurement input Uref 1 leakage current measurement input 2 transistor inputs to centralise impulses / tariff / state 2 transistor outputs for alarms 3G communications Código EAN: 8433059256425
