# Analizador de redes portátil trifásico MYeBOX-1500-4G + 3 CPG-100, referencia M844530000A00 de Circutor

- Propiedad del archivo: CONSTRUNARIO
- Formato: FIEBDC-3/2012
- Programa: Construnario Versión 3.51
- Fecha de los precios: 29/01/2024
- Divisa: EUR

**M844530000A00** u Analizador de redes portátil trifásico MYeBOX-1500-4G + 3 CPG-100, referencia M844530000A00 de Circutor
Precio: 5275.99
MYeBOX® es una gama de analizadores portátiles configurables desde una APP y/o una web que realizan el análisis y registro de los parámetros eléctricos, la medida y registro de transitorios con forma de onda y los parámetros de calidad de red según la norma EN 50160. La información es accesible de forma remota desde la misma APP y /o Web. MYeBOX® realiza la medida y registro de parámetros eléctricos en instalaciones monofásicas, bifásicas o trifásicas (con y sin neutro). La APP/Web se conectan al dispositivo para visualizar los datos medidos en tiempo real, configurar completamente el equipo, iniciar o detener el registro de datos, enviar los datos registrados a la plataforma MYeBOX® Cloud e incluso acceder a los datos de la memoria para visualizarlos de forma gráfica o en tablas. La conectividad remota permite hacer un análisis de los datos medidos sin necesidad de desplazamientos. También es posible enviarse los datos registrados a un repositorio de datos para analizarlos posteriormente en PowerVision Plus. El equipo se puede configurar localmente mediante teclado capacitivo y las opciones de menú por pantalla. Código EAN: 8433059380922 Código ETIM 8.0: EC001194
