# Transformer WGC-35

- Owner of the file: CONSTRUNARIO
- Format: FIEBDC-3/2012
- Program: Construnario Versión 3.51
- Date of prices: 29/01/2024
- Currency: EUR

**P10152** u Transformer WGC-35
Price: 8195
This new range presents a series of improvements above all in the installation of equipment in switchboards. Along with the usual installation fixtures, we add the possibility of doing it with a DIN rail by means of an accessory, which would facilitate its installation. The WGC series earth leakage transformers have a greater immunity to transitory type current peaks that usually cause differential protection triggers. The earth leakage transformers of the WGC Series have been designed to work with the relays of the WGC Series. The sensitivity (trigger current) of the transformer-relay set is established by the associated relay. Código EAN: 8433059092207
