# Transformador WGC-180, referencia P10157 de Circutor

- Propiedad del archivo: CONSTRUNARIO
- Formato: FIEBDC-3/2012
- Programa: Construnario Versión 3.51
- Fecha de los precios: 29/01/2024
- Divisa: EUR

**P10157** u Transformador WGC-180, referencia P10157 de Circutor
Precio: 748.14
En esta nueva gama se presentan una serie de mejoras pensando sobretodo en la instalación de los equipos en cuadros de distribución. Además de las fijaciones habituales para su instalación, se añade la posibilidad de hacerlo en carril DIN mediante accesorio, con lo que facilitamos su instalación. Los transformadores diferenciales serie WGC presentan una mejor inmunidad frente a las puntas de corriente de tipo transitorio que suelen provocar disparos de la protección diferencial. Los transformadores diferenciales de la serie WGC están diseñados para funcionar con los relés de la serie WGC. La sensibilidad (corriente de disparo) del conjunto transformador-relé viene fijado por el relé asociado. Código EAN: 8433059092368
