# TP-812 WGC Transformateur de courant à noyau partagé

- Propiedad del archivo: CONSTRUNARIO
- Formato: FIEBDC-3/2012
- Programa: Construnario Versión 3.51
- Fecha de los precios: 29/01/2024
- Divisa: EUR

**P11141** u TP-812 WGC Transformateur de courant à noyau partagé
Precio: 606.75
TP-812 WGC Transformateur de courant à noyau partagé Código EAN: 8433059029999
