# Transformador diferencial de núcleo partido TP-816 WGC , referencia P11151. de Circutor

- Propiedad del archivo: CONSTRUNARIO
- Formato: FIEBDC-3/2012
- Programa: Construnario Versión 3.51
- Fecha de los precios: 29/01/2024
- Divisa: EUR

**P11151** u Transformador diferencial de núcleo partido TP-816 WGC , referencia P11151. de Circutor
Precio: 1088.69
TP-816 WGC - Transformador diferencial de núcleo partido. La serie TP-WGC son transformadores diferenciales de núcleo partido para protección diferencial de instalaciones eléctricas o maquinas. Aplicable siempre para el control y monitorización de las corrientes de fuga en una instalación eléctrica, se aconseja su uso como solución temporal para la puntual protección diferencial en aquellas partes de la instalación eléctrica acabada que por error o falta de previsión no tengan instalada la habitual. Los TP-WGC son equipos diseñados para ser instalados dentro de un cuadro eléctrico o envolvente, con fijación mediante tornillos o presillas, que facilitan su instalación en instalaciones existentes. Los transformadores diferenciales de la serie TP-WGC están diseñados para funcionar con los relés de la serie WGC. La sensibilidad (corriente de disparo) del conjunto transformador-relé viene fijado por el relé asociado. Los relés asociados a transformadores TP-WGC deben ser programados con una sensibilidad mínima para la protección diferencial de 300 mA. Código EAN: 8433059030001
