# WGS-20-TB

- Owner of the file: CONSTRUNARIO
- Format: FIEBDC-3/2012
- Program: Construnario Versión 3.51
- Date of prices: 29/01/2024
- Currency: EUR

**P11731** u WGS-20-TB
Price: 9063
The earth leakage transformers of the WG Series have been designed to work with the relays of the WG Series. The sensitivity (trigger current) of the transformer-relay set is established by the associated relay. Código EAN: 8433059177713
