# Transformateur WGS-280-TB

- Propriété du fichier: CONSTRUNARIO
- Format: FIEBDC-3/2012
- Logiciel: Construnario Versión 3.51
- Date des prix: 29/01/2024
- Devise: EUR

**P11755** u Transformateur WGS-280-TB
Prix: 257.88
Les transformateurs différentiels de la série WG sont conçus pour fonctionner avec les relais de la série WG. La sensibilité (courant de déclenchement) de l'ensemble transformateur-relais est fixée par le relais associé. Código EAN: 8433059177751
