# WGC-140-TB

- Propriété du fichier: CONSTRUNARIO
- Format: FIEBDC-3/2012
- Logiciel: Construnario Versión 3.51
- Date des prix: 29/01/2024
- Devise: EUR

**P11757** u WGC-140-TB
Prix: 771.21
Cette nouvelle gamme propose une série d'améliorations principalement axées sur l'installation des équipements à l'intérieur de tableaux de distribution. Outre les fixations habituelles disponibles, le montage de ces transformateurs peut être réalisé sur rail DIN moyennant un accessoire, ce qui permet de faciliter leur installation. Les transformateurs différentiels de la série WGC possèdent une immunité accrue face aux pointes de courant de type transitoire qui provoquent généralement le déclenchement de la protection différentielle. Les transformateurs différentiels de la série WGC sont conçus pour fonctionner avec les relais de la série WGC. La sensibilité (courant de déclenchement) de l'ensemble transformateur-relais est fixée par le relais associé. Código EAN: 8433059196622
