# Relé diferencial RGU-10C, referencia P11944. de Circutor

- Propiedad del archivo: CONSTRUNARIO
- Formato: FIEBDC-3/2012
- Programa: Construnario Versión 3.51
- Fecha de los precios: 29/01/2024
- Divisa: EUR

**P11944** u Relé diferencial RGU-10C, referencia P11944. de Circutor
Precio: 397.84
Relé electrónico de protección diferencial serie WG, para conectar a los transformadores externos serie WG / WGC. Tipo A superinmunizado, con filtrado de corrientes de alta frecuencia y alta inmunidad. Medida en verdadero valor eficaz (TRMS). Visualización de datos por display. Dispone de dos salidas programables independientes (principal y prealarma).Entrada externa para funciones de telemando ( 230 V c.a.). Comunicaciones RS-485 Código EAN: 8433059030131
