# RGU-10C

- Propiedad del archivo: CONSTRUNARIO
- Formato: FIEBDC-3/2012
- Programa: Construnario Versión 3.51
- Fecha de los precios: 29/01/2024
- Divisa: EUR

**P11944** u RGU-10C
Precio: 372.12
Relais différentiel RGU-10C Código EAN: 8433059030131
