# Relé diferencial RGU10B , referencia P11951. de Circutor

- Propiedad del archivo: CONSTRUNARIO
- Formato: FIEBDC-3/2012
- Programa: Construnario Versión 3.51
- Fecha de los precios: 29/01/2024
- Divisa: EUR

**P11951** u Relé diferencial RGU10B , referencia P11951. de Circutor
Precio: 369.93
Relé electrónico de monitorización de intensidad de corriente diferencial (IEC 62020) compatible con los transformadores de protección serie WGC-TB. El RGU-10B es el sistema de monitorización y control del aislamiento eléctrico de las instalaciones de tipo B (IEC 60755) más completo de la gama. Relé electrónico con salida a relés. Mide en alterna, en continua o mixta, tipo B (IEC 60755) Mide la intensidad de corriente mediante la conexión a transformador diferencial serie WGC-TB. Programable con visualización por display LCD retroiluminado: Corriente por disparo (display rojo cuando dispara) Programación de parámetros Corriente de fugas instantánea Desconexión transformador externo Señalización de estados mediante 2 LED Dispone de dos salidas programables independientes (principal y prelarma). Dispone de una entrada para telemando. Montaje en carril DIN 46277 (EN-50022). 3 módulos Código EAN: 8433059083830
