# RGU10B

- Owner of the file: CONSTRUNARIO
- Format: FIEBDC-3/2012
- Program: Construnario Versión 3.51
- Date of prices: 29/01/2024
- Currency: EUR

**P11951** u RGU10B
Price: 34601
Electronic earth leakage current intensity monitoring relay (IEC 62020), compatible with the WGC-TB series protection transformers. The RGU-10B is the most complete system of the range that monitors and controls the electrical insulation of B type installations (IEC 60755). Electronic relay with relay output. Measures in AC, DC or mixed current, type B (IEC 60755) Measures the current's intensity when connected to an earth leakage transformer of the WGC-TB series. Programmable with backlit LCD display: Current trip (red display when triggered) Parameter programming Instantaneous leakage current Disconnection of external transformer Status signalling with 2 LEDs It has two independent programmable outputs (main and prealarm). It has a remote control input. Assembly on DIN rail 46277 (EN-50022). 3 modules Código EAN: 8433059083830
