# RGU10B

- Propriété du fichier: CONSTRUNARIO
- Format: FIEBDC-3/2012
- Logiciel: Construnario Versión 3.51
- Date des prix: 29/01/2024
- Devise: EUR

**P11951** u RGU10B
Prix: 346.01
Relais électronique de surveillance d'intensité de courant différentiel (CEI 62020) compatible avec les transformateurs de protection de la série WGC-TB. Le RGU-10B est le système de surveillance et de contrôle de l'isolement électrique des installations de type B (CEI 60755) le plus complet de la gamme. Relais électronique avec sortie relais Mesure en courant alternatif, continu ou mixte, de type B (CEI 60755) Mesure de l'intensité de courant moyennant le raccordement à un transformateur différentiel de la série WGC-TB Programmable avec affichage sur écran LCD rétroéclairé : Courant de déclenchement (écran rouge lors du déclenchement) Programmation de paramètres Courant de fuite instantané Déconnexion du transformateur externe Signalisation du statut par 2 DEL Deux sorties programmables indépendantes (principale et pré-alarme) Entrée disponible pour commande à distance Montage sur rail DIN 46277 (EN-50022) 3 modules Código EAN: 8433059083830
