# Relé electrónico de monitorización y protección diferencial RGU2, referencia P11A61 de Circutor

- Propiedad del archivo: CONSTRUNARIO
- Formato: FIEBDC-3/2012
- Programa: Construnario Versión 3.51
- Fecha de los precios: 29/01/2024
- Divisa: EUR

**P11A61** u Relé electrónico de monitorización y protección diferencial RGU2, referencia P11A61 de Circutor
Precio: 177.80
Relé electrónico de protección diferencial industrial compatible con los transformadores de protección serie WGC. - Relé tipo A Ultrainmunizado, con filtrado de corrientes de alta frecuencia y alta inmunidad. Medida en verdadero valor eficaz (TRMS). - Programable con visualización por display LCD retroiluminado: - Sensibilidad y tiempo de disparo. - Estado de los contactos de salida. - Mensajes de estado de la protección. - Nivel de fuga en tiempo real. - Barra de leds que muestra el porcentaje de la corriente de fugas que mide el equipo. - Dispone de dos salidas programables independientes (principal y prelarma / fallo de relé). - Montaje en carril DIN 46277 (EN-50022). - Bloqueo del menú de programación mediante teclado o sellando el propio botón PROG. - RCM y MRCD en un mismo equipo (ver conexiones) . - 2 módulos. Código EAN: 8433059175887
