# RGU2 Series

- Owner of the file: CONSTRUNARIO
- Format: FIEBDC-3/2012
- Program: Construnario Versión 3.51
- Date of prices: 29/01/2024
- Currency: EUR

**P11A61** u RGU2 Series
Price: 16631
Electronic industrial earth leakage protection relay, compatible with the WGC series protection transformers. Type A ultraimmunised relay with high frequency current filtering and high immunity. True root mean square measurement (TRMS). Programmable with backlit LCD display: Sensitivity and trip time Output contact status. Protection status messages. Real time level of leakage. LED bars that show the percentage leakage current measured by the unit. Two independent programmable outputs (main and prealarm / relay fault). Assembly on DIN rail 46277 (EN-50022). Locking the programming menu with the keyboard or sealing the PROG button. RCM and MRCD in the same unit 2 modules Código EAN: 8433059175887
