# Série RGU2

- Propriété du fichier: CONSTRUNARIO
- Format: FIEBDC-3/2012
- Logiciel: Construnario Versión 3.51
- Date des prix: 29/01/2024
- Devise: EUR

**P11A61** u Série RGU2
Prix: 166.31
Relais électronique de protection différentielle industrielle, compatible avec les transformateurs de protection de la série WGC. Relais de type A super-immunisé, avec filtrage de courants à haute fréquence et haute immunité. Mesure de la valeur efficace vraie (TRMS) Programmable avec affichage sur écran LCD rétroéclairé : Sensibilité et délai de déclenchement Statut des contacts de sortie Messages de statut de la protection Niveau de fuite en temps réel Barre de diodes affichant le pourcentage du courant de fuite mesuré par l'équipement Deux sorties programmables indépendantes (principale et pré-alarme/défaillance de relais) Montage sur rail DIN 46277 (EN-50022) Verrouillage du menu à l'aide du clavier ou par plombage du bouton PROG RCM et MRCD dans le même équipement (cf. connexions) 2 modules Código EAN: 8433059175887
