# Relé diferencial RGU-10A , referencia P11951. de Circutor

- Propiedad del archivo: CONSTRUNARIO
- Formato: FIEBDC-3/2012
- Programa: Construnario Versión 3.51
- Fecha de los precios: 29/01/2024
- Divisa: EUR

**P11A70** u Relé diferencial RGU-10A , referencia P11951. de Circutor
Precio: 233.44
l RGU-10A es un relé de protección y monitorización de corriente diferencial tipo A ultrainmunizado, compatible con los transformadores diferenciales de la gama WGC. El equipo mide, calcula y visualiza la corriente diferencial en verdadero valor eficaz, mediante una entrada de corriente diferencial, procedente de un transformador toroidal de medida exterior de la serie WGC. El RGU-10A permite la programación y ajuste de todos los parámetros requeridos para obtener una protección y control completo de la instalación.
