# Relé diferencial 0,03 RG1M , referencia P12204. de Circutor

- Propiedad del archivo: CONSTRUNARIO
- Formato: FIEBDC-3/2012
- Programa: Construnario Versión 3.51
- Fecha de los precios: 29/01/2024
- Divisa: EUR

**P12204** u Relé diferencial 0,03 RG1M , referencia P12204. de Circutor
Precio: 93.86
Relé electrónico de protección diferencial serie WG, para conectar a los transformadores toroidales externos serie WG / WGS / WGC. - Son relés electrónicos de gran fiabilidad con la posibilidad de sensibilidad y retardo fijos o regulados - Medida en verdadero valor eficaz, TRMS. - Montaje en carril DIN 46277 (En50022) - Tamaño reducido de 1 módulo. - Indicación del estado mediante LEDs. Led power ON, dispositivo en tensión. Led fuga ON. Relé disparado. Led power parpadeando y de fuga ON. - Detección de fallo de continuidad en el transformador Código EAN: 8433059081867
