# Earth leakage relay RG1M - 0,03

- Owner of the file: CONSTRUNARIO
- Format: FIEBDC-3/2012
- Program: Construnario Versión 3.51
- Date of prices: 29/01/2024
- Currency: EUR

**P12204** u Earth leakage relay RG1M - 0,03
Price: 8779
WG series electronic differential protection relay for connection to external WG / WGS / WGC series toroidal transformers These are highly reliable electronic relays with the option of a fixed or adjustable sensitivity and delay Measurement using true root mean square (TRMS) value DIN 46277 (En50022) Rail mounting Reduced one module size. LED status indication. Power ON LED. Leakage led ON. Tripped relay. Power LED flashing and leakage LED ON. Detection of a transformer continuity fault Código EAN: 8433059081867
