# Relais différentiel RG1M - 0,3

- Propriété du fichier: CONSTRUNARIO
- Format: FIEBDC-3/2012
- Logiciel: Construnario Versión 3.51
- Date des prix: 29/01/2024
- Devise: EUR

**P12214** u Relais différentiel RG1M - 0,3
Prix: 87.79
Relais électronique de protection différentielle (série WG) pour transformateurs toroïdaux externes de la série WG/WGS/WGC. Relais électroniques de grande fiabilité avec possibilité de sensibilité et retard fixes ou régulés Mesure de la valeur efficace vraie (TRMS) Montage sur rail DIN 46277 (EN-50022) Taille réduite : 1 module Affichage du statut par DEL Diode de puissance power ON : dispositif sous tension Diode de fuite ON : relais déclenché Diode de puissance clignotante et diode de fuite ON : détection d'une défaillance de continuité au niveau du transformateur Código EAN: 8433059081874
