# Relé diferencial RGE-R, referencia P122320040000. de Circutor. Para transformador WGC, tipo A ultrainmunizados

- Propiedad del archivo: CONSTRUNARIO
- Formato: FIEBDC-3/2012
- Programa: Construnario Versión 3.51
- Fecha de los precios: 29/01/2024
- Divisa: EUR

**P122320040000** u Relé diferencial RGE-R, referencia P122320040000. de Circutor. Para transformador WGC, tipo A ultrainmunizados
Precio: 270.52
RGE-R, Relé diferencial para Transformador WGC, tipo A ultrainmunizados, con una corriente diferencial (I?n) de 0,03 … 5 A. Retardo 0,02 … 5 s (*1). Fijación Carril DIN. Tamaño 2 módulos. Código EAN: 8433059030421
